# Pilote-pantalla (barrette) de hormigón armado, sin lodos

- Propiedad del archivo: CYPE Ingenieros S.A.
- Formato: FIEBDC-3/2016
- Programa: Generador de precios de la construcción. CYPE Ingenieros, S.A.
- Fecha: 06/11/2025
- Ámbito geográfico: Uruguay
- Divisa: UYU
- Costes indirectos: 3 %
- Gastos generales: 13 %
- Beneficio industrial: 6 %
- IVA: 21 %

## C Fundaciones

### CP Profundas

#### CPZ Pilotes-pantalla (barrettes)

**CPZ010** m² Pilote-pantalla (barrette) de hormigón armado, sin lodos.
Pilote-pantalla (barrette) de hormigón armado, de 30 cm de espesor, con una ancho de 80 a 300 cm y hasta 11 m de profundidad, o hasta encontrar roca o capas duras de terreno, en terreno cohesivo estable sin rechazo en el SPT, sin uso de lodos tixotrópicos; realizado con hormigón H-21, condición de exposición no agresiva, tamaño máximo del agregado 13,2 mm, ámbito de consistencia A-4, premezclado, y vertido desde camión, con hormigonado continuo a través de tubo Tremie, y acero ADN 420, con una cuantía aproximada de 30 kg/m². Incluso alambre de atar y separadores.
Criterio de valoración económica: El precio incluye el corte, doblado y armado del acero en el obrador de herrería y el montaje en el lugar definitivo de su colocación en obra.
Incluye: Excavación y extracción de tierras. Colocación de la armadura. Colocación del tubo Tremie. Vertido y compactación del hormigón.
Criterio de cómputo de proyecto: Superficie medida según documentación gráfica de Proyecto.
Criterio de cómputo de obra: Se medirá la superficie realmente ejecutada según especificaciones de Proyecto.

| Código | Ud | Descripción | Rendimiento | Precio | Importe |
|---|---|---|---|---|---|
| mt07aco020j | Ud | Separador homologado para pantallas continuas de hormigón. (material) | 2 | 3.12 | 6.240 |
| mt07aco090b | kg | Acero en barras nervuradas, ADN 420, de varios diámetros, según IRAM-IAS U 500-528. (material) | 31.5 | 83.95 | 2644.425 |
| mt08var050 | kg | Alambre galvanizado para atar, de 1,30 mm de diámetro. (material) | 0.33 | 46.22 | 15.253 |
| mt10haf071ake | m³ | Hormigón H-21, condición de exposición no agresiva, tamaño máximo del agregado 13,2 mm, ámbito de consistencia A-4, premezclado, según CIRSOC 201 1982. (material) | 0.385 | 7268.3 | 2798.296 |
| mq03pae060gm | h | Equipo para excavación de pantalla continua de hormigón de 30 cm de espesor y hasta 11 m de profundidad, excavación sin uso de lodos tixotrópicos, en terreno cohesivo estable sin rechazo en el SPT. (maquinaria) | 0.51 | 1626.13 | 829.326 |
| mq07gte010c | h | Grúa autopropulsada de brazo telescópico con una capacidad de elevación de 30 t y 27 m de altura máxima de trabajo. (maquinaria) | 0.116 | 2368.5 | 274.746 |
| mo043 | h | Oficial herrero. (mano de obra) | 0.367 | 409.72 | 150.367 |
| mo090 | h | Medio oficial herrero. (mano de obra) | 0.504 | 284.3 | 143.287 |
| mo045 | h | Oficial vertedor de hormigón. (mano de obra) | 0.118 | 409.72 | 48.347 |
| mo092 | h | Medio oficial vertedor de hormigón. (mano de obra) | 0.47 | 284.3 | 133.621 |
| % | % | Herramientas | 2 % | 7043.908 | 140.878 |
|  |  | Costes directos |  |  | 7184.786 |

Residuos:
- colocación: mt07aco090b Acero en barras nervuradas, ADN 420, de varios diámetros, según IRAM-IAS U 500-528; factor de residuo 0.0075
- colocación: mt08var050 Alambre galvanizado para atar, de 1,30 mm de diámetro; factor de residuo 0.0038
- excavación: ruo170504 Tierra y piedras distintas de las especificadas en el código 17 05 03. (componente de residuo); rendimiento 606 kg; Código LER 17 05 04; Masa del elemento 1 kg; Volumen 0.000625 m3

## Recursos

**mt07aco020j** Ud Separador homologado para pantallas continuas de hormigón
Datos técnicos: Coste energético 1.117 MJ; Emisión de CO2 0.114 kg
Residuos:
- embalaje: re150101 Envases de papel y cartón. (componente de residuo); rendimiento 0.072 kg; Código LER 15 01 01; Masa del elemento 1 kg; Volumen 0.001333 m3

**mt07aco090b** kg Acero en barras nervuradas, ADN 420, de varios diámetros, según IRAM-IAS U 500-528
Datos técnicos: Coste energético 12.720 MJ; Emisión de CO2 0.530 kg; Código LER 17 04 05; Masa del elemento 1 kg; Volumen 0.000476 m3

**mt08var050** kg Alambre galvanizado para atar, de 1,30 mm de diámetro
Datos técnicos: Coste energético 25.100 MJ; Emisión de CO2 2.560 kg; Código LER 17 04 05; Masa del elemento 1 kg; Volumen 0.000476 m3

**mt10haf071ake** m³ Hormigón H-21, condición de exposición no agresiva
Datos técnicos: Coste energético 1876.000 MJ; Emisión de CO2 234.500 kg; Código LER 17 01 01; Masa del elemento 2345 kg; Volumen 1.563333 m3
