# Impregnación para la protección del hormigón armado frente a la corrosión

- Propiedad del archivo: CYPE Ingenieros S.A.
- Formato: FIEBDC-3/2016
- Programa: Generador de precios de la construcción. CYPE Ingenieros, S.A.
- Fecha: 06/11/2025
- Ámbito geográfico: Uruguay
- Divisa: UYU
- Costes indirectos: 3 %
- Gastos generales: 13 %
- Beneficio industrial: 6 %
- IVA: 21 %

## E Estructuras

### EH Hormigón armado

#### EHO Protecciones

**EHO040** m² Impregnación para la protección del hormigón armado frente a la corrosión.
Aplicación manual de dos manos de impregnación incolora inhibidora de la corrosión por migración, (rendimiento: 0,5 kg/m²), para la protección del hormigón armado frente a la corrosión.
Incluye: Limpieza de la superficie soporte. Aplicación del producto.
Criterio de cómputo de proyecto: Superficie medida según documentación gráfica de Proyecto.
Criterio de cómputo de obra: Se medirá la superficie realmente ejecutada según especificaciones de Proyecto.

| Código | Ud | Descripción | Rendimiento | Precio | Importe |
|---|---|---|---|---|---|
| mt27tsd040b | kg | Impregnación incolora inhibidora de la corrosión por migración, para la protección frente a la corrosión de elementos de hormigón armado y pretensado. (material) | 0.5 | 394.94 | 197.470 |
| mo020 | h | Oficial mampostero de albañil de construcción. (mano de obra) | 0.205 | 393.7 | 80.709 |
| mo113 | h | Peón de albañil de construcción. (mano de obra) | 0.205 | 263.2 | 53.956 |
| % | % | Herramientas | 2 % | 332.135 | 6.643 |
|  |  | Costes directos |  |  | 338.778 |

Residuos:
- colocación: mt27tsd040b; factor de residuo 0.036176

## Recursos

**mt27tsd040b** kg Impregnación incolora inhibidora de la corrosión por migración
Datos técnicos: Coste energético 36.001 MJ; Emisión de CO2 1.181 kg; Código LER 17 09 04; Masa del elemento 1 kg; Volumen 0.000667 m3
Residuos:
- embalaje: re150101 Envases de papel y cartón. (componente de residuo); rendimiento 0.001 kg; Código LER 15 01 01; Masa del elemento 1 kg; Volumen 0.001333 m3
- embalaje: re170203 Plástico. (componente de residuo); rendimiento 0.023 kg; Código LER 17 02 03; Masa del elemento 1 kg; Volumen 0.001667 m3
