# Losa nervada con casetón perdido

- Propiedad del archivo: CYPE Ingenieros S.A.
- Formato: FIEBDC-3/2016
- Programa: Generador de precios de la construcción. CYPE Ingenieros, S.A.
- Fecha: 06/11/2025
- Ámbito geográfico: Uruguay
- Divisa: UYU
- Costes indirectos: 3 %
- Gastos generales: 13 %
- Beneficio industrial: 6 %
- IVA: 21 %

## E Estructuras

### EH Hormigón armado

#### EHR Losas nervuradas

**EHR010** m² Losa nervada con casetón perdido.
Losa nervurada de hormigón armado con casetón perdido, horizontal, con 15% de zonas macizas, con altura libre de planta de hasta 3 m, altura total 30 = 25+5 cm, realizada con hormigón H-21, condición de exposición no agresiva, tamaño máximo del agregado 19,0 mm, ámbito de consistencia A-3, premezclado, y vertido con bomba, volumen 0,174 m³/m², y acero ADN 420 en zona de ábacos, nervios y zunchos, cuantía 19 kg/m²; nervios de hormigón "in situ" de 10 cm de espesor, intereje 80 cm; bloque de hormigón, 70x23x25 cm; capa de compresión de 5 cm de espesor, con armadura de reparto formada por malla electrosoldada Q 55 250x250 mm de acero AM 500 N; montaje y desmontaje de sistema de encofrado continuo, con acabado para revestir, formado por: superficie encofrante de tableros de madera tratada, reforzados con varillas y perfiles, amortizables en 25 usos; estructura soporte horizontal de sopandas metálicas y accesorios de montaje, amortizables en 150 usos y estructura soporte vertical de puntales metálicos, amortizables en 150 usos. Incluso alambre de atar, separadores, líquido desencofrante, para evitar la adherencia del hormigón al encofrado y agente filmógeno, para el curado de hormigones y morteros.
Criterio de valoración económica: El precio incluye el corte, doblado y armado del acero en el obrador de herrería y el montaje en el lugar definitivo de su colocación en obra, pero no incluye las columnas.
Incluye: Replanteo del sistema de encofrado. Montaje del sistema de encofrado. Replanteo de la geometría de la planta sobre el encofrado. Colocación de los casetones perdidos. Colocación de las armaduras con separadores homologados. Vertido y compactación del hormigón. Afinado a la regla y nivelación de la capa de compresión. Curado del hormigón. Desmontaje del sistema de encofrado.
Criterio de cómputo de proyecto: Superficie medida en verdadera magnitud desde las caras exteriores de los zunchos del perímetro, según documentación gráfica de Proyecto, deduciendo los huecos de superficie mayor de 6 m².
Criterio de cómputo de obra: Se medirá, en verdadera magnitud, desde las caras exteriores de los zunchos del perímetro, la superficie realmente ejecutada según especificaciones de Proyecto, deduciendo los huecos de superficie mayor de 6 m². Se consideran incluidos todos los elementos integrantes de la estructura señalados en los planos y detalles del Proyecto.

| Código | Ud | Descripción | Rendimiento | Precio | Importe |
|---|---|---|---|---|---|
| mt08eft030a | m² | Tablero de madera tratada, de 22 mm de espesor, reforzado con varillas y perfiles. (material) | 0.044 | 1401.88 | 61.683 |
| mt08eva030 | m² | Estructura soporte para encofrado recuperable, compuesta de: sopandas metálicas y accesorios de montaje. (material) | 0.007 | 3142.68 | 21.999 |
| mt50spa081a | Ud | Puntal metálico telescópico, de hasta 3 m de altura. (material) | 0.027 | 593.19 | 16.016 |
| mt08cim030b | m³ | Madera de pino. (material) | 0.003 | 10953.17 | 32.860 |
| mt08var060 | kg | Puntas de acero de 20x100 mm. (material) | 0.04 | 269.59 | 10.784 |
| mt08dba010b | l | Agente desmoldeante, a base de aceites especiales, emulsionable en agua, para encofrados metálicos, fenólicos o de madera. (material) | 0.03 | 55.59 | 1.668 |
| mt07cho010l | Ud | Bloque de hormigón, 70x23x25 cm, para losa nervada. Incluso piezas especiales. (material) | 4.244 | 55.47 | 235.415 |
| mt07aco020g | Ud | Separador homologado para losas nervadas. (material) | 1.2 | 1.95 | 2.340 |
| mt07aco090b | kg | Acero en barras nervuradas, ADN 420, de varios diámetros, según IRAM-IAS U 500-528. (material) | 19.95 | 83.95 | 1674.803 |
| mt08var050 | kg | Alambre galvanizado para atar, de 1,30 mm de diámetro. (material) | 0.19 | 46.22 | 8.782 |
| mt07ame080bbd | m² | Malla electrosoldada Q 55 separación 250x250 mm, con alambres longitudinales de 4,2 mm de diámetro y alambres transversales de 4,2 mm de diámetro, acero AM 500 N, según IRAM-IAS U 500-06. (material) | 1.1 | 78.61 | 86.471 |
| mt10haf071alc | m³ | Hormigón H-21, condición de exposición no agresiva, tamaño máximo del agregado 19 mm, ámbito de consistencia A-3, premezclado, según CIRSOC 201 1982. (material) | 0.183 | 7235.16 | 1324.034 |
| mt08cur020a | l | Agente filmógeno, para el curado de hormigones y morteros. (material) | 0.15 | 48.12 | 7.218 |
| mq06bhe010 | h | Camión bomba estacionado en obra, para bombeo de hormigón. (maquinaria) | 0.019 | 6009.62 | 114.183 |
| mo044 | h | Oficial carpintero carpintero de encofrado. (mano de obra) | 0.765 | 409.72 | 313.436 |
| mo091 | h | Medio oficial carpintero carpintero de encofrado. (mano de obra) | 0.751 | 284.3 | 213.509 |
| mo043 | h | Oficial herrero. (mano de obra) | 0.311 | 409.72 | 127.423 |
| mo090 | h | Medio oficial herrero. (mano de obra) | 0.337 | 284.3 | 95.809 |
| mo045 | h | Oficial vertedor de hormigón. (mano de obra) | 0.013 | 409.72 | 5.326 |
| mo092 | h | Medio oficial vertedor de hormigón. (mano de obra) | 0.051 | 284.3 | 14.499 |
| % | % | Herramientas | 2 % | 4368.258 | 87.365 |
|  |  | Costes directos |  |  | 4455.623 |

Residuos:
- colocación: mt08eft030a Tablero de madera tratada, de 22 mm de espesor, reforzado con varillas y perfiles; factor de residuo 1
- colocación: mt50spa081a Puntal metálico telescópico, de hasta 3 m de altura; factor de residuo 1
- colocación: mt08cim030b Madera de pino; factor de residuo 1
- colocación: mt08var060 Puntas de acero de 20x100 mm; factor de residuo 0.0045
- colocación: mt08dba010b; factor de residuo 0.07
- colocación: mt07cho010l Bloque de hormigón, 70x23x25 cm, para losa nervada. Incluso piezas especiales; factor de residuo 0.0105
- colocación: mt07aco090b Acero en barras nervuradas, ADN 420, de varios diámetros, según IRAM-IAS U 500-528; factor de residuo 0.0075
- colocación: mt08var050 Alambre galvanizado para atar, de 1,30 mm de diámetro; factor de residuo 0.0038
- colocación: mt07ame080bbd; factor de residuo 0.0217247

## Recursos

**mt08eft030a** m² Tablero de madera tratada, de 22 mm de espesor, reforzado con varillas y perfiles
Datos técnicos: Coste energético 1657.248 MJ; Emisión de CO2 -22.692 kg; Código LER 17 02 01; Masa del elemento 12.2 kg; Volumen 0.011091 m3

**mt50spa081a** Ud Puntal metálico telescópico, de hasta 3 m de altura
Datos técnicos: Coste energético 139.194 MJ; Emisión de CO2 5.643 kg; Código LER 17 04 05; Masa del elemento 9.9 kg; Volumen 0.004714 m3

**mt08cim030b** m³ Madera de pino
Datos técnicos: Coste energético 7471.200 MJ; Emisión de CO2 -102.300 kg; Código LER 17 02 01; Masa del elemento 55 kg; Volumen 0.05 m3

**mt08var060** kg Puntas de acero de 20x100 mm
Datos técnicos: Coste energético 14.060 MJ; Emisión de CO2 0.570 kg; Código LER 17 04 05; Masa del elemento 1 kg; Volumen 0.000476 m3

**mt08dba010b** l Agente desmoldeante
Datos técnicos: Coste energético 82.820 MJ; Emisión de CO2 4.477 kg; Código LER 17 09 04; Masa del elemento 0.932 kg; Volumen 0.000621 m3
Residuos:
- embalaje: re150104 Envases metálicos. (componente de residuo); rendimiento 0.042 kg; Código LER 15 01 04; Masa del elemento 1 kg; Volumen 0.001667 m3

**mt07cho010l** Ud Bloque de hormigón, 70x23x25 cm, para losa nervada. Incluso piezas especiales
Datos técnicos: Coste energético 17.199 MJ; Emisión de CO2 2.166 kg; Código LER 17 01 01; Masa del elemento 27.17 kg; Volumen 0.018113 m3
Residuos:
- embalaje: re170201 Madera. (componente de residuo); rendimiento 0.017 kg; Código LER 17 02 01; Masa del elemento 1 kg; Volumen 0.000909 m3
- embalaje: re170203 Plástico. (componente de residuo); rendimiento 0.005 kg; Código LER 17 02 03; Masa del elemento 1 kg; Volumen 0.001667 m3

**mt07aco020g** Ud Separador homologado para losas nervadas
Datos técnicos: Coste energético 1.117 MJ; Emisión de CO2 0.114 kg
Residuos:
- embalaje: re150101 Envases de papel y cartón. (componente de residuo); rendimiento 0.072 kg; Código LER 15 01 01; Masa del elemento 1 kg; Volumen 0.001333 m3

**mt07aco090b** kg Acero en barras nervuradas, ADN 420, de varios diámetros, según IRAM-IAS U 500-528
Datos técnicos: Coste energético 12.720 MJ; Emisión de CO2 0.530 kg; Código LER 17 04 05; Masa del elemento 1 kg; Volumen 0.000476 m3

**mt08var050** kg Alambre galvanizado para atar, de 1,30 mm de diámetro
Datos técnicos: Coste energético 25.100 MJ; Emisión de CO2 2.560 kg; Código LER 17 04 05; Masa del elemento 1 kg; Volumen 0.000476 m3

**mt07ame080bbd** m² Malla electrosoldada Q 55 separación 250x250 mm
Datos técnicos: Coste energético 26.300 MJ; Emisión de CO2 0.009 kg; Código LER 17 04 05; Masa del elemento 0.89 kg; Volumen 0.000424 m3

**mt10haf071alc** m³ Hormigón H-21, condición de exposición no agresiva
Datos técnicos: Coste energético 1876.000 MJ; Emisión de CO2 234.500 kg; Código LER 17 01 01; Masa del elemento 2345 kg; Volumen 1.563333 m3
