# Sonda geotérmica vertical

- Propiedad del archivo: CYPE INGENIEROS, S.A.
- Formato: FIEBDC-3/2002
- Ámbito geográfico: Uruguay
- Divisa: UYU
- Costes indirectos: 3.00 %
- Gastos generales: 13.00 %
- Beneficio industrial: 6.00 %
- IVA: 21.00 %

## I Instalaciones

### IC Calefacción, refrigeración, climatización y agua caliente sanitaria

#### ICU Geotermia

**ICU010** Ud Sonda geotérmica vertical.
Sonda geotérmica para instalación vertical, de 50 m de longitud y 96 mm de diámetro, formada por un caño de polietileno de alta densidad (PE 100) de 32 mm de diámetro y 2,9 mm de espesor, SDR11, y un pie con forma de V, al que se sueldan los tubos, peso de la sonda 123,75 kg, temperatura de trabajo entre -20°C y 30°C, suministrada en rollos, con tubo de inyección, distanciadores para tubos y mortero preparado de bentonita y cemento.
Criterio de cómputo de proyecto: Número de unidades previstas, según documentación gráfica de Proyecto.
Criterio de cómputo de obra: Se medirá el número de unidades realmente ejecutadas según especificaciones de Proyecto.

| Código | Ud | Descripción | Rendimiento | Precio | Importe |
|---|---|---|---|---|---|
| mt37sge025aa | Ud | Sonda geotérmica para instalación vertical, de 50 m de longitud y 96 mm de diámetro, formada por un caño de polietileno de alta densidad (PE 100) de 32 mm de diámetro y 2,9 mm de espesor, SDR11, y un pie con forma de V, al que se sueldan los tubos, peso de la sonda 123,75 kg, temperatura de trabajo entre -20°C y 30°C, suministrada en rollos. (material) | 1.000 | 10320.39 | 10320.39 |
| mt37sge030a | m | Tubo de inyección, de polietileno de alta densidad (PEAD/HDPE), de 25 mm de diámetro exterior y 2,3 mm de espesor, para relleno de sonda geotérmica vertical. (material) | 52.000 | 50.19 | 2609.88 |
| mt37sge060a | Ud | Distanciador para tubos, 2x32 mm, con orificio central de 45 mm de diámetro para guiado del tubo de inyección, para sonda geotérmica vertical. (material) | 7.000 | 178.08 | 1246.56 |
| mt08var100a | kg | Mortero preparado de bentonita y cemento, de conductividad térmica mínima 2,35 W/(mK), baja permeabilidad al agua, resistente a heladas, densidad 1800 kg/m³, resistencia mecánica a compresión 10 N/mm², para inyección y relleno de sonda geotérmica vertical. (material) | 900.000 | 32.35 | 29115.00 |
| mo004 | h | Oficial calefaccionista. (mano de obra) | 1.386 | 387.56 | 537.16 |
| mo103 | h | Medio oficial calefaccionista. (mano de obra) | 1.386 | 261.38 | 362.27 |
| % | % | Herramientas | 2 % | 44191.26 | 883.83 |
|  |  | Costes directos |  |  | 45075.09 |
