# Lucarna "VELUX"

- Propiedad del archivo: CYPE Ingenieros S.A.
- Formato: FIEBDC-3/2016
- Programa: Generador de precios de la construcción. CYPE Ingenieros, S.A.
- Fecha: 06/11/2024
- Ámbito geográfico: Uruguay
- Divisa: UYU
- Costes indirectos: 3 %
- Gastos generales: 13 %
- Beneficio industrial: 6 %
- IVA: 21 %

## L Carpintería, placares, herrería, vidrios y protecciones solares

### LC Carpintería

#### LCN Lucarnas

**LCN012** Ud Lucarna "VELUX".
Lucarna, modelo GGL CK01 2070 "VELUX", con apertura giratoria de accionamiento manual mediante barra de maniobra, de 55x70 cm, realizada en madera laminada de pino nórdico con tratamiento fungicida, acabado pintado, color blanco, con pintura acrílica en base acuosa resistente a los rayos UV, con doble vidriado Laminado (70) (vidrio interior laminar de 3+3 mm con película de baja emisividad térmica, cámara de aire rellena de gas argón de 15 mm, vidrio exterior templado de 4 mm con película de baja emisividad térmica y separador de acero inoxidable), en tejado de perfil ondulado de teja, fibrocemento o materiales similares, con pendientes de 15° a 90°, con marco de estanqueidad de aluminio, modelo EDW CK01 0000.
Incluye: Replanteo. Presentación, aplomado y nivelación del marco. Atornillado de los elementos de fijación del marco. Sellado de juntas perimetrales. Colocación de tapajuntas. Colocación de accesorios.
Criterio de cómputo de proyecto: Número de unidades previstas, según documentación gráfica de Proyecto.
Criterio de cómputo de obra: Se medirá el número de unidades realmente ejecutadas según especificaciones de Proyecto.

| Código | Ud | Descripción | Rendimiento | Precio | Importe |
|---|---|---|---|---|---|
| mt22vtg012aab | Ud | Lucarna, modelo GGL CK01 2070 "VELUX", con apertura giratoria de accionamiento manual mediante barra de maniobra, de 55x70 cm, realizada en madera laminada de pino nórdico con tratamiento fungicida, acabado pintado, color blanco, con pintura acrílica en base acuosa resistente a los rayos UV, con doble vidriado Laminado (70) (vidrio interior laminar de 3+3 mm con película de baja emisividad térmica, cámara de aire rellena de gas argón de 15 mm, vidrio exterior templado de 4 mm con película de baja emisividad térmica y separador de acero inoxidable), aleta de ventilación con filtro de aire, marco y hoja con doble junta de hermeticidad y bisagras de fricción de acero cromatizado. (material) | 1 | 10656.75 | 10656.750 |
| mt22vtw005cba | Ud | Marco de estanqueidad de aluminio para lucarna, modelo EDW CK01 0000 "VELUX", de 55x70 cm, color gris, para tejado de perfil ondulado de teja, fibrocemento o materiales similares con pendiente superior a 15°, premarco aislante BDX 0000 y lámina impermeable perimetral BFX 1000. (material) | 1 | 4045.62 | 4045.620 |
| mo011 | h | Oficial montador. (mano de obra) | 1.149 | 387.56 | 445.306 |
| mo080 | h | Medio oficial montador. (mano de obra) | 0.574 | 261.88 | 150.319 |
| % | % | Herramientas | 2 % | 15297.995 | 305.960 |
|  |  | Costes directos |  |  | 15603.955 |

Residuos:
- colocación: mt22vtw005cba; factor de residuo 0.024

## Recursos

**mt22vtg012aab** Ud Lucarna, modelo GGL CK01 2070 "VELUX"
Datos técnicos: Coste energético 510.131 MJ; Emisión de CO2 -6.403 kg
Residuos:
- embalaje: re170203 Plástico. (componente de residuo); rendimiento 0.114 kg; Código LER 17 02 03; Masa del elemento 1 kg; Volumen 0.001667 m3
- embalaje: re170604 Materiales de aislamiento distintos de los especificados en los códigos 17 06 01 y 17 06 03. (componente de residuo); rendimiento 0.025 kg; Código LER 17 06 04; Masa del elemento 1 kg; Volumen 0.001667 m3

**mt22vtw005cba** Ud Marco de estanqueidad de aluminio para lucarna
Datos técnicos: Coste energético 12.866 MJ; Emisión de CO2 0.928 kg; Código LER 17 04 02; Masa del elemento 0.108 kg; Volumen 0.000072 m3
Residuos:
- embalaje: re170203 Plástico; rendimiento 0.008 kg
