# Contrapiso de hormigón liviano

- Propiedad del archivo: CYPE INGENIEROS, S.A.
- Formato: FIEBDC-3/2002
- Ámbito geográfico: Uruguay
- Divisa: UYU
- Costes indirectos: 3.00 %
- Gastos generales: 13.00 %
- Beneficio industrial: 6.00 %
- IVA: 21.00 %

## R Revestimientos

### RS Pisos

#### RSB Contrapisos y grandes recrecidos

**RSB015** m² Contrapiso de hormigón liviano.
Contrapiso, de 6 cm de espesor, de hormigón liviano, de resistencia a compresión 2,0 MPa y 690 kg/m³ de densidad, confeccionado en obra con arcilla expandida, Arlita Dur "WEBER" y cemento gris, acabado con capa de regularización de mortero de cemento, confeccionado en obra, dosificación 1:6 de 2 cm de espesor, fratasada y limpia. Incluso banda de panel rígido de poliestireno expandido para la preparación de las juntas perimetrales de dilatación.
Incluye: Replanteo y marcado de niveles. Preparación de las juntas perimetrales de dilatación. Puesta en obra del hormigón. Formación de juntas de retracción. Vertido, extendido y afinado a la regla del mortero de regularización. Curado del mortero.
Criterio de cómputo de proyecto: Superficie medida según documentación gráfica de Proyecto.
Criterio de cómputo de obra: Se medirá la superficie realmente ejecutada según especificaciones de Proyecto, sin deducir la superficie ocupada por las columnas situados dentro de su perímetro.

| Código | Ud | Descripción | Rendimiento | Precio | Importe |
|---|---|---|---|---|---|
| mt16pea020a | m² | Panel rígido de poliestireno expandido, mecanizado lateral recto, de 10 mm de espesor, resistencia térmica 0,25 m²K/W, conductividad térmica 0,036 W/(mK), para junta de dilatación. (material) | 0.050 | 54.92 | 2.75 |
| mt01arl030v | m³ | Arcilla expandida, Arlita Dur "WEBER", suministrada en sacos Big Bag. (material) | 0.063 | 4210.25 | 265.25 |
| mt08cem000g | kg | Cemento gris en sacos. (material) | 12.000 | 8.86 | 106.32 |
| mt08aaa010a | m³ | Agua. (material) | 0.003 | 46.22 | 0.14 |
| mt09mor010c | m³ | Mortero de cemento CEM II/B-P 32,5 N tipo M-5, confeccionado en obra con 250 kg/m³ de cemento y una proporción en volumen 1/6. (material) | 0.020 | 3470.80 | 69.42 |
| mq06hor010 | h | Hormigonera eléctrica con una capacidad de amasado de 160 l. (maquinaria) | 0.038 | 108.89 | 4.14 |
| mo020 | h | Oficial mampostero de albañil de construcción. (mano de obra) | 0.244 | 377.17 | 92.03 |
| mo113 | h | Peón de albañil de construcción. (mano de obra) | 0.244 | 252.16 | 61.53 |
| % | % | Herramientas | 2 % | 601.58 | 12.03 |
|  |  | Costes directos |  |  | 613.61 |
